# WEIMAR_Nietzsche Archiv
Angebotsaufforderung (GAEB DA 2000 1.2, DA83)
Projekt: 0474
Währung: EUR
Ausführungsbeginn: 08.06.2026
Ausführungsende: 25.09.2026
Erstellt mit: ORCA AVA Professional Edition 14.00.000.26, GAEB Toolbox V2.0 G90 R20060329, 17.03.2026

## 06 Fenster Instandsetzung

### Titel 00 Vorbemerkungen

*Hinweis: Baubeschreibung*
Baubeschreibung

Die hier ausgeschriebenen Leistungen betreffen die
Tischler- Fensterinstandsetzungsarbeiten
am Nietzsche Archiv, Humboldtstr. 36
in 99423 Weimar

Standort, Baugrundstück
Es ist  beabsichtigt das Nietzsche Archiv in der
Humboldtstraße 36 in 99423 Weimar
denkmalgerecht zu sanieren.
Das Baugrundstück liegt am Rand der historischen
Innenstadt von Weimar. Die öffentliche Erschließung
erfolgt über die Humboldtstraße.

Zufahrt
Die Haupterschließung des Grundstücks erfolgt von Osten
über die Humboldstraße, das Grundstück ist durch eine
Toranlage vom Straßenraum getrennt  (Durchfahrung ist
mgl. aber von jedem Bieter selbst zu prüfen).
Dem Gebäude ist am Haupteingang ein ein kleiner Platz
vorgelagert, dieser ist für die Baustelleneinrichtung
zu nutzen.
Der Belag des Vorplatzes ist mit einer gebundenen Decke
belegt und nicht gepflastert. Die zustörungsfreie
Befahrbarkeit ist selbst zu gewährleisten, ggf. sind
die Aufstellbereiche für Autokrane oder LKW
eigenständig zu schützen.

Das Haus selbst wird (von anderen Gewerken), wenn
notwendig,  nur über das Gerüst/Treppenturm in
Verbindung mit der Terrasse im 2.OG(DG) betreten. Das
Gebäude ist nur für dieses Los auf der Vorderseite
ebenerdig im Bereich eines Nebeneingangs zugängig.

Nach Norden und Westen hin ist das Gebäude umgeben von
einer denkmalgeschützten Gartenanlage die nicht
betreten werden darf bzw. die für sämtliche
Baustellentätigkeiten gesperrt ist.
Im Süden verläuft eine Ebene Hoffläche mit gebundener
Wegedecke die nicht befahren werden darf.
Das Gebäude ist für die Arbeiten nicht über den
Haupteingang zugängig. Dies ist in die EP
einzukalkulieren.

Objektbesichtigung vor Angebotsabgabe:
Der AG empfielt dem Bieter, vor Angebotsabgabe eine
Vorortbegehung vorzunehmen und sich über alle
kostenbeeinflussenden Gegebenheiten der Baustelle,
insbesondere über die Art und den Zustand der zu
erbringenden Abbruch- , Entsorgungsarbeiten genau und
umfassend zu informieren; dies gilt ebenso für
Lagerplätze und Zufahrtsmöglichkeiten. Zusätzliche
Forderungen des Bieters, die sich aus der Unterlassung
dieser Empfehlung ergeben, werden ausgeschlossen.

Ansprechpartner für Besichtigungen:
B19 ARCHITEKTEN BDA
Herr Rößling o. Herr Priebst
Weststr. 8
99425 Weimar
Tel.: (03643) 7773801
Mail: info@b19-architekten.com

Planungsunterlagen
ANLAGEN zum Leistungsverzeichnis
Planzeichnungen B19 Architekten BDA

-Statik Pos. 01.01
0474_Fotodokumentation
0474_BAUSTELLENEINRICHTUNGSPLAN_05_40
0474_Abbruchplan DA_04_46.pdf
0474_Abbruchplan DA_04_45.pdf
0474_ANSICHT NW_04_64.pdf
0474_ANSICHT NO_04_61.pdf
0474_ANSICHT SO_04_62.pdf
0474_ANSICHT SW_04_63.pdf
0474_DACHAUFSICHT_05_76.pdf
0474_DETAILS 01 SATTELDACHGAUBE V.BLECHD_B19_05_107.pdf
0474_DETAILS 02 TONNENDACHGAUBE FENSTER_B19_05_101.pdf
0474_DETAILS 03 TONNENDACHGAUBE TÜR_B19_05_102.pdf
0474_DETAILS 04 GAUBENOHR V1_B19_05_103.pdf
0474_DETAILS 06 TRAUFE_V BLECHD_B19_05_106.pdf
0474_GRUNDRISS DG_1.BA_05_74.pdf
0474_GRUNDRISS DG_2.BA_05_75.pdf
0474_SCHNITT AA _03_B19_05_77.pdf
0474_SCHNITT CC _03_B19_00_79.pdf

*Hinweis: Ausführungsvorgaben*
Objektübergreifende Ausführungsvorgaben für die
Instandhaltung von Holzfenstern der KSW

0-Grundsätze

Zu eventuell an den Fenstern vorhandenen Elementen
einer elektronischen Sicherheitsüberwachung und die
erforderlichen Maßnahmen während der Fensterbearbeitung
ist unbedingt vor Beginn der Arbeiten eine Abstimmung
mit dem Objekt-verantwortlichen vorzunehmen.

1.Flügeldemontage

Erfordern es die Witterungsbedingungen, ist die
Fensteröffnung während der Bearbeitungszeit der
ausgehängten Fensterflügel wirksam temporär mit
geeigneten Mitteln zu verschließen. Das Eindringen von
Schlagregenwasser muss verhindert werden.

2. Entglasung/Verglasung

Nach der Glasdemontage sind die Glasfälze und -nuten
von Kittresten mittels Kittfräse und/oder anderer
geeigneter Methoden zu befreien und gründlich zu
reinigen.

An Steckrahmenverglasungen sind die Holznägel
vorsichtig herauszutreiben und die Flügelrahmenhölzer
glas-und holzschonend auseinanderzunehmen.

Eventuelle Verkittungen sind vorher anzulösen (z.B. mit
anweichendem Universal-Öl WD40).
Die gereinigten Glasfälze und -nuten sind vor dem
Verglasen mit Kreidezeit-Grundieröl (Art. 300) zu
grundieren und anschließend mit
Kreidezeit-Standölfarbe/ -lasur "halbfett" zu
streichen.

Als Kittmaterial für die Wiedereinglasung soll
traditioneller Fensterkitt auf
Schlämmkreide-Leinölfirnis-Basis verwendet werden. An
Steckrahmenkonstruktionen muss unbedingt auf
eine Kunstharzmodifikation des Kittes verzichtet werden
(Reversibilität).

Die Einglasung einschaliger Gläser in Glasfälzen
erfolgt im Kittbett mit abgezogener Kittfase. Vor der
Befestigung mit Glaserecken oder -stiften müssen die
Einzelscheiben jeweils auf dem unteren Flügelrahmen-
oder Sprossenholz aufsitzen, um eine spätere
Faltenbildung im Kitt durch Absacken der Scheiben zu
vermeiden.

Desolate und lockere Kittpartien sind vollständig auf
der gesamten Länge des jeweiligen Rahmen- oder
Sprossenholzes glasschonend zu entfernen.
Erforderlichenfalls vorheriges
Anweichen, z.B. mit Universalöl WO 40.

Glasnuten in den Wetterschenkeln müssen außen
fachgerecht satt und schräg wasserabführend abgezogen
werden.

4.Vorbereitung von Altanstrichen für einen
Revisionsanstrich

Bei Verwendung von Heißluftgebläsen ist durch geeignete
Abdeckmaßnahmen zu gewährleisten, daß es bei
angrenzenden Gläsern nicht zu Hitzespannungen und
Glasbruch kommt. Eine Farbentfernung im Ablaugverfahren
mittels Sprüh- oder Tauchtechnologie ist unzulässig.
Im Anschluß an die Farbentfernung ist die gesamte
Fensteroberfläche gründlich zu reinigen, Kanten sind
hierbei leicht zu runden.
Angrenzende Glasflächen sind durch Abkleben vor dem
Zerkratzen zu schützen.

5.Vorbereitung von Glaseinkittungen für einen
Revisionsanstrich

Kittfasen und Kittbetten sind grundsätzlich in den
Revisionsanstrich mit einzubeziehen.
Desolate, nicht festsitzende Kittfasen sind vor dem
Revisionsanstrich über die gesamte jeweilige
Rahmenholz-bzw. Sprossenlänge mittels Leinölkitt zu
erneuern.

Punktuelle mechanische Schäden sind auszubessern.
Festsitzende Kittfasen ohne Anstrich, die feine
Haarrisse aufweisen, aber ansonsten intakt sind, sollen
vor dem Anstrich mit pastösem Leinölkitt abgedrückt und
glatt abgezogen
werden. Handelsüblichen Leinölkitt vorher durch
Leinölzusatz strecken und erwärmen.
Nicht vollständig bis zur Flügelrahmenkante ausgefüllte
Kittbetten sind mit weichem Kitt zu verfüllen und
rahmenbündig abzuziehen. An den Rahmen- oder
Sprossenquerhölzem
dürfen keine Kondenswassermulden entstehen.
Wetterschenkel-Kittnuten mit Fehlstellen sind nach
vorheriger gründlicher Reinigung und Entstaubung
mittels erwärmtem, pastös eingestelltem Fensterkitt
(Zugabe von Leinöl) satt und wasserabweisend
abzuziehen.
Eine Einfärbung des Kittes annähernd dem Fensterfarbton
befreit nicht von dessen notwendigem Anstrich analog
der Holzoberfläche (siehe Pos. 7.) !
Verkittungen vor dem Anstrich nach Herstellervorschrift
antrocknen lassen.

6.Vorbereitung von Beschlagteilen für einen
Revisionsanstrich

Beschlagteile in der zu streichenden Fensterebene sind
auf Korrosion zu prüfen und vorzubehandeln.
Bei erkennbarer Rostbildung sind sämtliche
Farbschichten und Korrosionsschichten bis auf die
Metalloberfläche zu entfernen (Abbeizen, Bürsten,
Neutralisieren).
Besonders vorsichtig ist bei handgeschmiedeten
Beschlägen vorzugehen ! Zerkratzungen eventuell
verzinnter oder anderweitig veredelter
Metalloberflächen sind unbedingt zu
vermeiden ! Eine eventuelle künftige Metallsichtigkeit
solcher Beschläge ist vor dem Fortfahren mit der
Bauabteilung zu klären.
Bei erkennbaren Rostdurchschlägen, die auf eine
Korrosion zwischen Rahmenholz und Beschlag hindeuten,
sind die betreffenden Beschläge beschädigungsfrei zu
demontieren und allseitig zu entrosten (z.B.
Einlaßwinkelecken).
Zweimalige Behandlung der entrosteten Metallteile mit
Rostumwandler vor dem Wiedereinbau und dem weiteren
Anstrich.
Sämtliche Befestigungsmittel sind analog der
eigentlichen Beschlagteile zu behandeln.

7. Revisionsanstrich
Revisionsanstrich von Fenstern mit deckendem oder
lasierendem Bestandsanstrich auf Alkydharz-oder
Ölbasis:

Holzsichtige Flächen mit Kreidezeit-Grundieröl
vorbehandeln. Nach 30 Minuten Einwirkzeit ganzflächig
abwischen.
Bei lasierenden Anstrichen rohe Holzpartien vorher
durch Beizen/Färben im Lasurton des Bestandes
angleichen.
Grundierung mindestens 1 Tag trocknen lassen.
Zwischenanstrich der gesamten Fensteroberfläche mit
Kreidezeit-Standölfarbe "halbfett" (pigmentiert) bzw.
mit Standöl-Holzlasur für lasierenden Anstrich.
Schlußanstrich mit Kreidezeit-Standölfarbe "vollfett"
bzw. mit Standöl-Holzlasur.
Kittfasen und die Kanten von Kittbetten sind nach
vorheriger Instandsetzung (Pos. 5.) analog der
Holzoberfläche zu streichen.

Revisionsanstrich von Fenstern mit deckendem oder
lasierendem Bestandsanstrich auf Wasserbasis:
Deckend auf Wasserbasis beschichtete Fenster auf
gereinigter und angeschliffener Fensteroberfläche mit
einem für Revisionsanstriche auf deckenden Wasserlacken
empfohlenen Produkt nach Herstellervorschrift iin
gewünschten Farbton streichen.
1 bis 2 mal mit SIKKENS Rubbol BL satin farbig
(wasserverdünnbarer Seidenglanzlack) streichen.
oder:
1 bis 2 mal mit SIKKENS Rubbol Ventura Satin
(seidenglänzender Kunstharzlack) streichen.
oder:
1 bis 2 mal mit SIKKENS Rubbol Satura (seidenglänzender
Urethan-Alkydharzlack) streichen.

An lasierend auf Wasserbasis beschichteten Fenstern mit
großflächiger Schädigung oder milchiger Eintrübung der
Bestandslasur ist die Variante einer vollständigen
Entfernung der Lasurbeschichtung an der gesamten
betreffenden Fensterebene bis auf den Lasurgrund mit
dem Ziel eines neuen Beschichtungsaufbaus auf
Standölbasis mit der Bauabteilung der Klassik Stiftung
grundsätzlich zu erörtern.
Ansonsten gereinigte und angeschliffene
Fensteroberfläche mit einem für Revisionsanstriche auf
Wasserlasuren empfohlenen Produkt nach
Herstellervorschrift im gewünschten Lasurton streichen.
z.B.:
1 bis 2 mal mit SIKKENS Cetol BL 31 (wasserverdünnbare,
seidenglänzende, dampfdurchlässige Dickschichtlasur)
streichen. Bereiche mit rohem Holz vorher im passenden
Lasurton grundieren (z.B. mit SIKKENS Cetol BL Decor,
wasserverdünnbar).
oder:
1 bis 2 mal mit SIKKENS Cetol Novatech
(lösemittelhaltige, feststoffreiche, seidenglänzende
Holzlasur) streichen.
oder:
1 bis 2 mal mit SIKKENS Cetol HS Color
(seidenglänzende, semitransparente Lasur auf
Alkydharzbasis) streichen.

8. Beschlagarbeiten
Kontrolle der Vollständigkeit aller Beschlagteile und
ggf. Ersatz in der Ausführung der Bestandsbeschläge.
An allen beweglichen Beschlägen ist eine
Leichtgängigkeit durch Ölen/Fetten herzustellen.
An hängenden Flügeln mit schleifenden oder klemmenden
Fälzen ist eine Korrektur über das Richten der Bänder
vornehmen.
An allen Schließpunkten sind die Beschläge so
einzustellen, dass diese dichtziehend auf die
Fensterflügel wirken:
Die Schließzungen von Treibstangengetrieben,
Einsteckschlößchen und Keildrehern (Fensterkrücken)
müssen dichtziehend in die Schließbleche bzw. -haken
greifen.
Die oberen/unteren Kloben (Rollkloben, Flachkloben,
Einlaßkloben) zur Aufnahme von Treibstangen
(Baskülgetriebe, Espagnolette-, Cremonengetriebe usw.)
sind in Höhe und Tiefe so einzustellen, dass sie die
Treibstangen aufnehmen und den Flügel an den
Blendrahmen ziehen können. Erforderlichenfalls sind die
Stangenenden zusätzlich anzuschrägen.
Bei Kantengetrieben müssen die Schließbolzen in die
Schließstücke des Blendrahmens greifen können.
Erforderlichenfalls müssen der Sitz der Schließstücke
korrigiert und/oder über eine Bandkorrektur die
seitliche Falzluft zwischen Flügel- und Blendrahmen
verringert werden.
Vorreiber müssen möglichst spielfrei mit gerade
sitzenden Schrauben auf dem Blendrahmen montiert sein
und die zur Stärke des Flügelüberschlages passende
Rollenhöhe
aufweisen.
Wackelnde Reiber müssen ggf. mit stärkeren Schrauben
justiert werden, die Reiberhöhe mittels U-Scheiben im
Außendurchmesser der Reiberrolle und Innendurchmesser
der Schraube.
Die richtige Positionierung der Streichdrähte (-bleche)
ist erforderlichenfalls dahingehend zu korrigieren,
dass ein Ausreiben des Holzes am Flügelüberschlag
vermieden wird und die Reiber dichtziehen.
An Winkelbändern sind verbogene Rollenschenkel oder
Kloben zu richten.
An Verbundfenstern sind die Verbundbeschläge bei
Erfordernis so zu justieren, daß der für den
Luftaustausch im Scheibenzwischenraum benötigte Abstand
zwischen beiden Flügelrahmen (innen/außen) von ca 1..
.2 mm gewährleistet ist.
Sonstige Beschläge, wie Stellscheren, Drehbegrenzer,
Oberlichtöffner, Kantriegel usw. sind zu richten und
gangbar zu machen.

9. Dichtungskorrekturen
An Fenstern mit dauerelastischen Falzdichtungen sind
Zustand und richtiger Sitz der Dichtungsprofile zu
überprüfen und bei Erfordernis zu korrigieren bzw. zu
ersetzen.
Die an Kasten- und Verbundfenstern in der inneren
Fensterebene sitzenden Dichtungsprofile sind
auszutauschen, wenn sie folgende Kriterien nicht
erfüllen:
-Vollständige, umlaufende Dichtungsfunktion ohne durch
Schrumpfung entstandene offene Eckstöße
-Ausreichende Dimensionierung der Dichtungsstärke mit
beidseitigem leichten Anpreßdruck an Flügel und
Blendrahmen in geschlossenem Zustand des Fensters
-Weiches Rückstellverhalten des nicht versprödeten bzw.
verhärteten Dichtungskörpers.

Neu einzusetzende Dichtungen müssen hinsichtlich
Stegdicke und -tiefe der vorhandenen Dichtungsnut
entsprechen. Höhe und Stärke des elastischen
Druckkörpers sind entsprechend der vorhandenen
Falzsituation auszuwählen.

### Titel 01 Baustelleneinrichtung

*Hinweis: Vorbemerkungen Baustelleneinrichtung*
Vorbemerkungen Baustelleneinrichtung

Erschließung / Materialtransport auf der Baustelle
Sämtliche Aufwendungen für den Materialtransport auf
der Baustelle sind als Nebenleistung in die
Einheitspreise einzukalkulieren. Dabei ist die
Baustellensituation zu beachten.
Ausdrücklich wird auf folgende Sachverhalte
hingewiesen:

- Die Baustelleneinrichtung, sowie das Aufstellen und Abfahren  ist nur auf der Vorderseite (Humboldtstraße) des Gebäudes möglich. Über diese ist die Bestückung der Baustelle mit Arbeitsmitteln sowie der Abtransport von Material zu organisieren.

Verschmutzungen der Zufahrtsflächen sind durch den AN
zu beseitigen.

**01.1 Einrichten der Baustelle**
Einrichten der Baustelle für sämtliche
in der Leistungsbeschreibung aufgeführten Leistungen.

Bauseits erfolgt die Aufstellung von Aussengerüsten,
die für die aufgeführten Arbeiten notwendigen (zusätzlichen) Innengerüste sind einzukalkulieren. Die auf der Baustelle bei den Arbeiten anfallenden Abfälle und Reststoffe werden Eigentum des AN und sind zu entsorgen, der Entsorgungsnachweis ist zu erbringen. Desweiteren sind folgende Leistungen in den Pauschalpreis einzurechnen:

- Herrichten der erforderlichen Lager- und Arbeitsplätze

- notwendige Geräte ( Krane, Aufzüge, Schuttrutschen),Werkzeuge, Hilfsmittel

-An- und Abtransport, Bereitstellung und Vorhaltung  aller für die Durchführung der Arbeiten benötigten Maschinen, Geräte und Schutzausrüstung für A+S, einschließlich Transport bis zum Arbeitsbereich im Gebäude. Inkl. behördliche Anmeldungen, Betriebsanweisung gemäß TRGS 524 / BGR 128 / Baustellenverordnung, betrieblicher SiGe-Plan.

- es sind die Forderungen des Amtes für öffentliche Ordnung, der Bauberufsgenossenschaft und sonst mitwirkenden Behörden, Amtsstellen und Körperschaften zu erfüllen

- Beschädigungen im Zuge der Baustellenarbeiten gehen
zu Lasten des Auftragnehmers
Menge: 1,000 Stk

**01.2 Schutz angrenzender Flächen**
Schutz von Bauteilen, wie: Fenstern, Türen,
Böden, sowie umlaufende Wandputzflächen auf ca. 1m Höhe u.a. durch Abkleben mit
starker Folie, einschließlich dichtem Abkleben der
Stöße mit Klebeband.
Diese Maßnahme ist über die Dauer der gesamten Arbeiten
vorzuhalten.Der Abbau und die Entsorgung erfolgen nach
Abschluss der durchzuführenden Maßnahmen. Durch das
Abkleben muss gewährleistet werden, dass weder
Strahlgut noch Staub über defekte Anschlüsse an die angrenzenden Flächen eindringen können. Aus
unsachgemäßem Vorgehen resultierende Beschädigungen der
zu schützenden Bereiche gehen zu Lasten des
Auftragnehmers. Die Festlegung der zu schütztenden
Bauteile ist vor Beginn der Arbeiten mit der Bauleitung
zu treffen.

Mehraufwendungen, welche sich aus der Kleinteiligkeit
der Fläche ergeben, werden nicht gesondert vergütet.

Einbauort: EG, 1.OG
Menge: 25,000 m²

**01.3 Herstellung von Staubschutzwänden in Räumen**
Herstellung, Vorhaltung während der Maßnahme und fachgerechte Entsorgung von Staubschutzwänden im Gebäude, inkl. Schneid- und Anpaßungsabreiten.

Staubschutzwände dienen der staubdichten Abtrennung von Arbeitsbereichen und angrenzenden Bauteilen.

Unterkonstruktion, Zuschnitt, Befestigungs- und Verbindungsmittel einschließlich aller notwendigen Aussteifungen

Anschlüsse an benachbarte Bauteile, Folienstöße und Überlappungen staubdicht mit Dichtband abkleben; Klebeband rückstandslos entfernbar

Befestigung an Wänden und Decken durch Verkeilen/Klemmen; Beschädigungen angrenzender Bauteile auf ein Minimum reduzieren

Vor Entfernung der Staubschutzwand ist die Folie feucht abzuwischen

Unterkonstruktion: Holzrahmen (Dachlatten)
Bespannung: PE-Folie, reißfest, Staubdicht, d = 0,2 mm
Folientüren: 2 Stück, mit Reißverschluss
Raumhöhe bis 3,5m
Menge: 50,000 m²

**01.4 Fensteröffnung, schließen bis 1,50m²**
Fensteröffnung, für die Zeit der Bearbeitung der Fensterflügel in der Werkstatt, mit OSB-Platten als Witterungsschutz schließen. Einbau in der lichten Öffnung des Blendrahmens / außerhalb des Falzes. Anbringen eines bis zur äußeren Fensterbank reichenden Folienstreifens im unteren Bereich der OSB-Platte (Ableitung Regenwasser) Inkl. aller Befestigungs-/ Verbindungsmittel und dem mehrfachen Ein- und Wiederausbau für die Beschichtung des Blendrahmens.

Öffnungsgröße: bis 1,50 m²
Material: OSB-Platten, 18 mm
Menge: 11,000 Stk

**01.5 Fensteröffnung, schließen 1,50-2,50m²**
Fensteröffnung, für die Zeit der Bearbeitung der Fensterflügel in der Werkstatt, mit OSB-Platten als Witterungsschutz schließen. Einbau in der lichten Öffnung des Blendrahmens / außerhalb des Falzes. Anbringen eines bis zur äußeren Fensterbank reichenden Folienstreifens im unteren Bereich der OSB-Platte (Ableitung Regenwasser) Inkl. aller Befestigungs-/ Verbindungsmittel und dem mehrfachen Ein- und Wiederausbau für die Beschichtung des Blendrahmens.

Öffnungsgröße: 1,50-2,5 m²
Material: OSB-Platten, 18 mm
Menge: 17,000 Stk

**01.6 Fensteröffnung, schließen 2,50-4,0m²**
Fensteröffnung, für die Zeit der Bearbeitung der Fensterflügel in der Werkstatt, mit OSB-Platten als Witterungsschutz schließen. Einbau in der lichten Öffnung des Blendrahmens / außerhalb des Falzes. Anbringen eines bis zur äußeren Fensterbank reichenden Folienstreifens im unteren Bereich der OSB-Platte (Ableitung Regenwasser) Inkl. aller Befestigungs-/ Verbindungsmittel und dem mehrfachen Ein- und Wiederausbau für die Beschichtung des Blendrahmens.

Öffnungsgröße: 2,5-4,0 m²
Material: OSB-Platten, 18 mm
Menge: 9,000 Stk

**01.7 Fensteröffnung, schließen 4,0-6,5m²**
Fensteröffnung, für die Zeit der Bearbeitung der Fensterflügel in der Werkstatt, mit OSB-Platten als Witterungsschutz schließen. Einbau in der lichten Öffnung des Blendrahmens / außerhalb des Falzes. Anbringen eines bis zur äußeren Fensterbank reichenden Folienstreifens im unteren Bereich der OSB-Platte (Ableitung Regenwasser) Inkl. aller Befestigungs-/ Verbindungsmittel und dem mehrfachen Ein- und Wiederausbau für die Beschichtung des Blendrahmens.

Öffnungsgröße: 4,0-6,5 m²
Material: OSB-Platten, 18 mm
Menge: 6,000 Stk

**01.8 Schutzabdeckung von Bodenflächen**
1. Leistungsbeschreibung

-Abdeckung der Bodenflächen zum Schutz vor Verschmutzungen und Beschädigungen während der Ausführungsarbeiten
-Verwendung von Tetrapackkarton, wasser- und flüssigkeitsresistent
-Rutschsichere Verklebung der Abdeckungen
-Entfernung der Schutzabdeckung nach Abschluss der Arbeiten
-Vor der Entfernung: feuchtes Abwischen der Schutzabdeckungen

2. Materialangaben

Material: Tetrapackkarton

3. Ausführungsort

Erdgeschoss und 1.Obergeschoss
Menge: 100,000 m²

**01.9 Schutzabdeckung von Bodenflächen mit Malervlies**
1. Leistungsbeschreibung

-Abdeckung der Bodenflächen zum Schutz vor Verschmutzungen und Beschädigungen während der Ausführungsarbeiten
-Verwendung von Malervlies (ohne Folie)
-Rutschsichere Verklebung der Abdeckungen
-Entfernung der Schutzabdeckung nach Abschluss der Arbeiten

2. Materialangaben

Material: Malervlies (ohne Folie)

3. Ausführungsort

Erdgeschoss und Obergeschoss
Menge: 100,000 m²

**01.10 Schutzabdeckung Treppenstufen**
Leistungen wie zuletzt in vollem Wortlaut beschrieben, jedoch  Schutz von Treppenstufen aus Holz
Einzelgrößen:
Auftritt bis 38 cm,
Steigung bis 19 cm,
Breite 1,20 ... 1,80, i.M. 1,50 m,
Abrechnung nach St. Stufe.

Einbauort: Dachgeschoss bis WC
Menge: 50,000 Stk

### Titel 02 Fenster Kellergeschoss

**02.1 Instandsetzung von Holz-Verbundfenstern UG West F1**
Instandsetzung von Holz-Verbundfenstern im Außenbereich

1. Instandsetzungsbeschreibung für in Pkt. 6 beschriebenen Fenstertyp
Ausbau und Transport Fensterflügel / Oberlichter in die Werkstatt zur fachgerechten Überarbeitung.

-Trennung der inneren und äußeren Verbundflügel
-Gründliche Reinigung der inneren und äußeren Verbundflügel, auch Altanstriche auf den Scheiben sind zu entfernen

Äussere Flügel:
-Ausglasen der vorhandenen Verglasung zur Wiederverwendung
-Entfernen der bestehenden Kittfasen und der Kittbetten aus den Glasfalzen
-Erneuerung der Beschichtung der äußeren Verbundflügel gemäß Abschnitt „Beschichtungsaufbau“
-Herstellung neuer Kittbetten, Wiedereinsetzen der Bestandsverglasung, Ausbilden neuer Kittfasen einschließlich Überarbeitung durch Anstrich

Innere Flügel:
-Ergänzung fehlender Kittstellen und Überarbeitung durch Anstrich
- lediglich als Revisionsanstrich/Ausbesserungsanstrich nach Erfordernis auf Basis des in Pkt. 3 beschriebenen Anstrichsystems (inkl. 1x Anschleifen, 1x Beschichtung)

-Wiederherstellung der Verbundkonstruktion unter Ausbildung eines umlaufenden Belüftungsspalts von ca. 1 mm mittels geeigneter Distanzscheiben
-Wiedereinbau der Fensterflügel
-Herstellung der ordnungsgemäßen Gang- und Schließfunktion
-Erforderliche Nacharbeiten wie Nachhobeln sowie Justieren der Beschläge
-Kontrolle der Dichtungen auf Funktion und Dichtheit

2. Blendrahmen
Erneuerung der Farbbeschichtung der Blendrahmenaussenflächen gemäß Abschnitt „Beschichtungsaufbau“
-Innenflächen sowie Falzbereiche erhalten lediglich einen Revisionsanstrich nach Erfordernis auf Basis des in Pkt. 3 beschriebenen Anstrichsystems

3. Beschichtungsaufbau
-Entfernen loser und nicht tragfähiger Altbeschichtungen bis auf einen geeigneten, tragfähigen Untergrund
-Ausbesserung offener Eckverbindungen, Rissbildungen sowie geringfügiger Holzschäden
-Mehrstufiges Schleifen der Oberflächen entsprechend den Anforderungen für Fensterbeschichtungen, einschließlich gründlicher Staubentfernung

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

4. Besondere Hinweise
Die Ausführungsvorgaben aus den Vorbemerkungen sind zu beachten und einzukalkulieren!

Der Austausch von Bauteilen, insbesondere von Wetterschenkeln, Sprossen oder vergleichbaren Fensterbestandteilen, ist nicht Bestandteil dieser Leistungsbeschreibung und wird gesondert vergütet.

5. Technische Daten
-Beschichtungsstoff: Kunstharzlack
-Glanzgrad: matt
-Deckvermögen: Klasse 1
-Farbton: braun, entsprechend dem vorhandenen Bestand
-Vorhandene Altbeschichtung: bleihaltig gemäß TRGS 505
die Mheraufwendungen die sich dadurch bei der Bearbeitung ergaben sind in den EP einzukalkulieren

6. Eigenschaften
-Fenstertyp: Verbundfenster
-Fensterbreite: 76cm
-Fensterhöhe: 78cm
-Holzart: Kiefer

-Fensterkonstruktion:
Einflügelig, Dreh-Kipp-Flügel, nach innen öffnend.

-Baujahr: 2. Hälfte des 20. Jh. (DDR-Zeit)
-Einbauort: Kellergeschoß, Westfassade
-Fensternummer:  UG West F1 U107
Menge: 1,000 Stk

**02.2 Instandsetzung von Holz-Verbundfenster UG Nord F1 analog zu Pos. 06.02.01**
Instandsetzung von Holz-Verbundfenstern im Außenbereich analog zu Pos. 06.02.01 mit folgenden Eigenschaften

6. Eigenschaften
-Fenstertyp: Verbundfenster
-Fensterbreite: 186cm
-Fensterhöhe: 95cm
-Holzart: Kiefer

-Fensterkonstruktion:
Verbundfenster, liegendes Format, 3-flüglig mit 2 Setzhölzern. 2 seitliche Drehflügel, mittiger Dreh-Kipp-Flügel, alle nach innen öffnend.

-Baujahr: 2. Hälfte des 20. Jh. (DDR-Zeit)
-Einbauort: Kellergeschoß, Nordfassade
-Fensternummer:  UG Nord F1 U110
Menge: 1,000 Stk

**02.3 Instandsetzung von Holz-Verbundfenster UG Nord F2 analog zu Pos. 06.02.01**
Instandsetzung von Holz-Verbundfenstern im Außenbereich analog zu Pos. 06.02.01 mit folgenden Eigenschaften

6. Eigenschaften
-Fenstertyp: Verbundfenster
-Fensterbreite: 91cm
-Fensterhöhe: 71/66cm
-Holzart: Kiefer

-Fensterkonstruktion:
Verbundfenster, leicht liegendes Format, Stichbogen, 1-flüglig mit Stulpimitation. Kipp-Flügel nach innen öffnend.

-Baujahr: 2. Hälfte des 20. Jh. (DDR-Zeit)
-Einbauort: Kellergeschoß, Nordfassade
-Fensternummer:  UG Nord F2 U113
Menge: 1,000 Stk

**02.4 Instandsetzung von Holz-Verbundfenster UG Süd F1 analog zu Pos. 06.02.01**
Instandsetzung von Holz-Verbundfenstern im Außenbereich analog zu Pos. 06.02.01 mit folgenden Eigenschaften

6. Eigenschaften
-Fenstertyp: Verbundfenster
-Fensterbreite: 100cm
-Fensterhöhe: 47/42cm
-Holzart: Kiefer

-Fensterkonstruktion:
Verbundfenster, leicht liegendes Format, Stichbogen, 1-flüglig mit Stulpimitation. Kipp-Flügel nach innen öffnend.

-Baujahr: 2. Hälfte des 20. Jh. (DDR-Zeit)
-Einbauort: Kellergeschoß, Südfassade
-Fensternummer:  UG Süd F1 U114
Menge: 1,000 Stk

**02.5 Instandsetzung von Holz-Verbundfenster UG Ost F1 analog zu Pos. 06.02.01**
Instandsetzung von Holz-Verbundfenstern im Außenbereich analog zu Pos. 06.02.01 mit folgenden Eigenschaften

6. Eigenschaften
-Fenstertyp: Verbundfenster
-Fensterbreite: 86cm
-Fensterhöhe: 104cm
-Holzart: Kiefer

-Fensterkonstruktion:
Verbundfenster, leicht liegendes Format, Stichbogen, 1-flüglig mit Stulpimitation. Kipp-Flügel nach innen öffnend.

-Baujahr: 2. Hälfte des 20. Jh. (DDR-Zeit)
-Einbauort: Kellergeschoß, Ostfassade
-Fensternummer:  UG Ost F1 U110
Menge: 1,000 Stk

**02.6 Instandsetzung von Holz-Verbundfenster ZG U Süd F1 analog zu Pos. 06.02.01**
Instandsetzung von Holz-Verbundfenstern im Außenbereich analog zu Pos. 06.02.01 mit folgenden Eigenschaften

6. Eigenschaften
-Fenstertyp: Verbundfenster
-Fensterbreite: 100cm
-Fensterhöhe: 47/42cm
-Holzart: Kiefer

-Fensterkonstruktion:
Verbundfenster, liegendes Format, Stichbogen, 1-flüglig mit Stulpimitation, Kippflügel, nach innen öffnend.

-Baujahr: 2. Hälfte des 20. Jh. (DDR-Zeit)
-Einbauort: Kellergeschoß, Südfassade
-Fensternummer:  ZG U Süd F1 009
Menge: 1,000 Stk

**02.7 Zulage für Leinöanstrich auf Aussenflügeln + Blendrahmen**
Zulage zu vorbenannten Fensterpositionen 06.02.01-06.02.06 bei Ausführung der Aussenflügel und des Blendrahmens mit dem folgenden Beschichtungssystem statt Alkydharzsystem:

(Untergrundvorbereitung wie Hauptposition)

Holzsichtige Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................
Menge: 1,000 Psch

**02.8 Erneuerung von Wetterschenkeln an Fensterflügeln**
1. Leistungsumfang

-Erneuerung von Wetterschenkeln an Fensterflügeln, einschließlich Ausbau des alten Wetterschenkels durch Herausfräsen und Einleimen des neuen Bauteils
-Entsorgung des entfernten Materials
-Ausladung des Wetterschenkels bis max. 60 mm
-Montage im zurückgesetzten Falz der Flügelhöhe unter Beachtung der Vorgabe: keine bewitterten Leimfugen
-Ausbildung einer Abtropf-Kehlnut auf der Unterseite des Wetterschenkels
-Anstrich gemäß Pkt. 3 Beschichtungssystem der Aussenflügel

2. Vorbereitende Arbeiten

-Das Entfernen der Gläser oberhalb des Wetterschenkels
-Reinigung der Glasfalze vor Wiedereinglasung
diese Maßnahmen sind Teil vorbenannten Instandsetzungspositionen

3. Abschlussarbeiten

-Wiedereinsetzen der Gläser nach fachgerechtem Einbau des neuen Wetterschenkels
diese Maßnahmen sind Teil vorbenannten Innstandsetzungspositionen
-Die Farbgebung erfolgt nach Anbau an die Flügel und ist in den jewailigen Fensterpositionen inkludiert

4. Technische Daten

-Breite der Fensterflügel: 0,60-1,0 m
-Holzart: Eiche (Quercus robur oder Quercus petraea)
-Profil: bis 40/60 mm, an den Bestand angepasst
Menge: 4,000 Stk

**02.9 Einbauen von Dichtungen / Überschlagsdichtung**
Einbauen von Dichtungen an vorhandenen inneren Verbundflügeln von Holz-Verbundfenstern, inkl. Fräsarbeiten und Einbau der Dichtung.

Dichtungsart: Überschlagsdichtung, eingefräst
Farbe: braun o. weiss
Menge: 15,000 m

**02.10 Einbauen von Dichtungen / Schlauchdichtung Beldrahmen**
Einbauen von Dichtungen im Blendrahmen von Holz-Verbundfenstern, inkl. Fräsarbeiten (im eingebauten zustand) und Einbau der Dichtung.

Dichtungsart: Schlauchdichtung Durchmesser: 6 mm
Farbe: braun o. weiss
Menge: 5,000 m

**02.11 Einbauen von Dichtungen / Schlauchdichtung Stulp**
Einbauen von Dichtungen an vorhandenen Fensterflügeln von Holz-Verbundfenstern im Bereich vom Stulp (Dichtung im Falz), inkl. Fräsarbeiten und Einbau der Dichtung.

Dichtungsart: Schlauchdichtung Durchmesser: 6 mm
Farbe: braun o. weiss
Menge: 5,000 m

**02.12 Instandsetzung von Holzfensterbänken**
Instandsetzung von Holzfensterbank im Innenbereich

-Gründliche Reinigung der Holzfensterbank von Verschmutzung
-Entfernen loser und nicht tragfähiger Altbeschichtungen bis auf einen geeigneten, tragfähigen Untergrund
-Ausbesserung offener Eckverbindungen, Rissbildungen sowie geringfügiger Holzschäden
-Mehrstufiges Schleifen der Oberflächen entsprechend den Anforderungen für Fensterbeschichtungen,
-inkl. permanenter Staubabsaugung es dürfen keine Stäube und Verschmutzungen in den Räumen auftreten

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

-Glanzgrad: matt
-Deckvermögen: Klasse 1

-Farbton: entsprechend dem vorhandenen Bestand (weiss oder brauntöne entsprechen vorgabe AG)

-Vorhandene Altbeschichtung: bleihaltig gemäß TRGS 505
die Mehraufwendungen die sich dadurch bei der Bearbeitung ergeben sind in den EP einzukalkulieren

-Breite: 20-30cm
-Holzart: Kiefer

-Einbauort: Erdgeschoß und 1. Obergeschoß
Menge: 5,000 m

### Titel 03 Fenster Erdgeschoss

**03.1 Instandsetzung von Holz-Verbundfenstern EG West F1+F2+F5+F6**
Instandsetzung von Holz-Verbundfenstern im Außenbereich

1. Instandsetzungsbeschreibung für in Pkt. 6 beschriebenen Fenstertyp
Ausbau und Transport Fensterflügel / Oberlichter in die Werkstatt zur fachgerechten Überarbeitung.

-Trennung der inneren und äußeren Verbundflügel
-Gründliche Reinigung der inneren und äußeren Verbundflügel, auch Altanstriche auf den Scheiben sind zu entfernen

Äussere Flügel:
-Ausglasen der vorhandenen Verglasung zur Wiederverwendung
-Entfernen der bestehenden Kittfasen und der Kittbetten aus den Glasfalzen
-Erneuerung der Beschichtung der äußeren Verbundflügel gemäß Abschnitt „Beschichtungsaufbau“
-Herstellung neuer Kittbetten, Wiedereinsetzen der Bestandsverglasung, Ausbilden neuer Kittfasen einschließlich Überarbeitung durch Anstrich

Innere Flügel:
-Ergänzung fehlender Kittstellen und Überarbeitung durch Anstrich
- lediglich als Revisionsanstrich/Ausbesserungsanstrich nach Erfordernis auf Basis des in Pkt. 3 beschriebenen Anstrichsystems (inkl. 1x Anschleifen, 1x Beschichtung)

-Wiederherstellung der Verbundkonstruktion unter Ausbildung eines umlaufenden Belüftungsspalts von ca. 1 mm mittels geeigneter Distanzscheiben
-Wiedereinbau der Fensterflügel
-Herstellung der ordnungsgemäßen Gang- und Schließfunktion
-Erforderliche Nacharbeiten wie Nachhobeln sowie Justieren der Beschläge
-Kontrolle der Dichtungen auf Funktion und Dichtheit

2. Blendrahmen
Erneuerung der Farbbeschichtung der Blendrahmenaussenflächen gemäß Abschnitt „Beschichtungsaufbau“
-Innenflächen sowie Falzbereiche erhalten lediglich einen Revisionsanstrich nach Erfordernis auf Basis des in Pkt. 3 beschriebenen Anstrichsystems

3. Beschichtungsaufbau
-Entfernen loser und nicht tragfähiger Altbeschichtungen bis auf einen geeigneten, tragfähigen Untergrund
-Ausbesserung offener Eckverbindungen, Rissbildungen sowie geringfügiger Holzschäden
-Mehrstufiges Schleifen der Oberflächen entsprechend den Anforderungen für Fensterbeschichtungen, einschließlich gründlicher Staubentfernung
-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

4. Besondere Hinweise
Die Ausführungsvorgaben aus den Vorbemerkungen sind zu beachten und einzukalkulieren!

Der Austausch von Bauteilen, insbesondere von Wetterschenkeln, Sprossen oder vergleichbaren Fensterbestandteilen, ist nicht Bestandteil dieser Leistungsbeschreibung und wird gesondert vergütet.

5. Technische Daten
-Beschichtungsstoff: Kunstharzlack
-Glanzgrad: matt
-Deckvermögen: Klasse 1
-Farbton: braun, entsprechend dem vorhandenen Bestand
-Vorhandene Altbeschichtung: bleihaltig gemäß TRGS 505
die Mheraufwendungen die sich dadurch bei der Bearbeitung ergaben sind in den EP einzukalkulieren

6. Eigenschaften
-Fenstertyp: Verbundfenster
-Fensterbreite: 74-82cm
-Fensterhöhe: 190cm
-Holzart: Kiefer

-Fensterkonstruktion:
Verbundfenster, hochformatig mit Rundbogen, 2-flüglig mit oberem Kämpfer. Doppelkreuzsprosse im unteren Flügel. Unterer Drehflügel. Kipp-Oberlicht. Beide Flügel nach innen öffnend.

-Baujahr: 2. Hälfte des 20. Jh. (DDR-Zeit)
-Einbauort: Erdgeschoß, Westfassade
-Fensternummer:  EG West F1 006
  EG West F2 008
  EG West F5 006
  EG West F6 008
Menge: 4,000 Stk

**03.2 Instandsetzung von Holz-Verbundfenster EG West F3 analog zu Pos. 06.03.01**
Instandsetzung von Holz-Verbundfenstern im Außenbereich analog zu Pos. 06.03.01 mit folgenden Eigenschaften

6. Eigenschaften
-Fenstertyp: Verbundfenster
-Fensterbreite: 108cm
-Fensterhöhe: 198cm
-Holzart: Kiefer

-Fensterkonstruktion:
Verbundfenster, hochrechteckig, 3-flüglig mit oberem Kämpfer. Keine Sprossen. 2 untere Stulp-Drehflügel. Kipp-Oberlicht. Alle Flügel nach innen öffnend.

-Baujahr: 2. Hälfte des 20. Jh. (DDR-Zeit)
-Einbauort: Erdgeschoss, Westfassade
-Fensternummer:  EG West F3 005
Menge: 1,000 Stk

**03.3 Instandsetzung von Holz-Verbundfenster EG Nord F1+F2 analog zu Pos. 06.03.01**
Instandsetzung von Holz-Verbundfenstern im Außenbereich analog zu Pos. 06.03.01 mit folgenden Eigenschaften

6. Eigenschaften
-Fenstertyp: Verbundfenster
-Fensterbreite: 238cm
-Fensterhöhe: 208cm
-Holzart: Kiefer

-Fensterkonstruktion:
Verbundfenster, leicht quer-rechteckig, 6-flüglig, Doppelkreuzstock mit oberem Kämpfer. Nur Oberlichter sprossiert.
3 untere Drehflügel. 3 Kipp-Oberlichter. Alle Flügel nach innen öffnend.

-Baujahr: 2. Hälfte des 20. Jh. (DDR-Zeit)
-Einbauort: Erdgeschoss, Westfassade
-Fensternummer:  EG Nord F1 008
  EG Nord F2 008
Menge: 2,000 Stk

**03.4 Instandsetzung von Holz-Kastenfenster EG Süd F1+F2**
Instandsetzung von Holz-Kastenfenster im Außenbereich

1. Instandsetzungsbeschreibung für in Pkt. 6 beschriebenen Fenstertyp
Ausbau und Transport äußere Fensterflügel / Oberlichter in die Werkstatt zur fachgerechten Überarbeitung.

-Gründliche Reinigung der inneren und äußeren Flügel, auch Altanstriche auf den Scheiben sind zu entfernen

Äussere Flügel:
-Ausglasen der vorhandenen Verglasung zur Wiederverwendung
-Entfernen der bestehenden Kittfasen und der Kittbetten aus den Glasfalzen
-Erneuerung der Beschichtung der äußeren Flügel gemäß Abschnitt „Beschichtungsaufbau“
-Herstellung neuer Kittbetten, Wiedereinsetzen der Bestandsverglasung, Ausbilden neuer Kittfasen einschließlich Überarbeitung durch Anstrich

Innere Flügel:
-Ergänzung fehlender Kittstellen und Überarbeitung durch Anstrich
- lediglich als Revisionsanstrich/Ausbesserungsanstrich nach Erfordernis auf Basis des in Pkt. 3 beschriebenen Anstrichsystems (inkl. 1x Anschleifen, 1x Beschichtung)

-Wiedereinbau der Fensterflügel
-Herstellung der ordnungsgemäßen Gang- und Schließfunktion
-Erforderliche Nacharbeiten wie Nachhobeln sowie Justieren der Beschläge
-Kontrolle der Dichtungen auf Funktion und Dichtheit

2. Blendrahmen
Erneuerung der Farbbeschichtung der Blendrahmenaussenflächen gemäß Abschnitt „Beschichtungsaufbau“
-Innenflächen sowie Falzbereiche erhalten lediglich einen Revisionsanstrich nach Erfordernis auf Basis des in Pkt. 3 beschriebenen Anstrichsystems

3. Beschichtungsaufbau
-Entfernen loser und nicht tragfähiger Altbeschichtungen bis auf einen geeigneten, tragfähigen Untergrund
-Ausbesserung offener Eckverbindungen, Rissbildungen sowie geringfügiger Holzschäden
-Behutsames  Schleifen der Oberflächen entsprechend denVorgaben des Restaurators und nach Anforderungen für Fensterbeschichtungen, einschließlich gründlicher Staubentfernung
-Beschichtungssystem auf Alkydharzbasis
-Aufbringen einer Grundbeschichtung
-Aufbringen einer Zwischenbeschichtung
-Aufbringen einer Schlussbeschichtung

Fabrikat:
1 bis 2 mal mit SIKKENS Cetol BL 31 (wasserverdünnbare, seidenglänzende, dampfdurchlässige Dickschichtlasur) streichen. Bereiche mit rohem Holz vorher im passenden Lasurton grundieren (z.B. mit SIKKENS Cetol BL Decor, wasserverdünnbar).
oder:
1 bis 2 mal mit SIKKENS Cetol Novatech (lösemittelhaltige, feststoffreiche, seidenglänzende Holzlasur) streichen.
oder:
1 bis 2 mal mit SIKKENS Cetol HS Color (seidenglänzende, semitransparente Lasur auf Alkydharzbasis) streichen.

ACHTUNG: bei diesen Fenstern ist eine Lasurtechnik anzuwenden bei der verschiedene Brauntöne bei zeitlich versetzem Anstrich eine Holzmaserung imitieren. Der Mehraufwand für diese Beschichtungstechnik ist in die Position einzukalkulieren.

Angebotenes Produkt:

 ...............................................

4. Besondere Hinweise
Die Ausführungsvorgaben aus den Vorbemerkungen sind zu beachten und einzukalkulieren!

Der Austausch von Bauteilen, insbesondere von Wetterschenkeln, Sprossen oder vergleichbaren Fensterbestandteilen, ist nicht Bestandteil dieser Leistungsbeschreibung und wird gesondert vergütet.

5. Technische Daten
-Beschichtungsstoff: Kunstharzlack
-Glanzgrad: matt
-Deckvermögen: Klasse 1
-Farbton: grau-braun, entsprechend dem vorhandenen Bestand
-Vorhandene Altbeschichtung: bleihaltig gemäß TRGS 505
die Mheraufwendungen die sich dadurch bei der Bearbeitung ergaben sind in den EP einzukalkulieren

6. Eigenschaften
-Fenstertyp: Kastenfenster
-Fensterbreite: 170cm
-Fensterhöhe: 214cm
-Holzart: Kiefer

-Fensterkonstruktion:
Kastenfenster, hochrechteckig:
Innenfenster 4-flüglig mit oberem Kämpfer.
Außenfenster 3-flüglig mit oberem Kämpfer.
Keine Sprossierung. Innenfenster mit 2 unteren und 2 oberen Stulp-Drehflügeln, nach innen öffnend.
Außenfenster mit 2 unteren Stulp-Drehflügeln. Kipp-Oberlicht mit Stulpimitation. Alle Flügel nach innen öffnend.

-Baujahr: 1. Hälfte des 20. Jh.
-Einbauort: Erdgeschoß Südfassade
-Fensternummer:  EG Süd F1 004
  EG Süd F2 004
Menge: 2,000 Stk

**03.5 Zulage für Leinöanstrich auf Aussenflügeln + Blendrahmen**
Zulage zu vorbenannten Fensterpositionen 06.03.01-06.03.04bei Ausführung der Aussenflügel und des Blendrahmens mit dem folgenden Beschichtungssystem statt Alkydharzsystem:

(Untergrundvorbereitung wie Hauptposition)

Holzsichtige Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................
Menge: 1,000 Psch

**03.6 Erneuerung von Wetterschenkeln an Fensterflügeln**
1. Leistungsumfang

-Erneuerung von Wetterschenkeln an Fensterflügeln, einschließlich Ausbau des alten Wetterschenkels durch Herausfräsen und Einleimen des neuen Bauteils
-Entsorgung des entfernten Materials
-Ausladung des Wetterschenkels bis max. 60 mm
-Montage im zurückgesetzten Falz der Flügelhöhe unter Beachtung der Vorgabe: keine bewitterten Leimfugen
-Ausbildung einer Abtropf-Kehlnut auf der Unterseite des Wetterschenkels

2. Vorbereitende Arbeiten

-Das Entfernen der Gläser oberhalb des Wetterschenkels
-Reinigung der Glasfalze vor Wiedereinglasung
diese Maßnahmen sind Teil vorbenannten Instandsetzungspositionen

3. Abschlussarbeiten

-Wiedereinsetzen der Gläser nach fachgerechtem Einbau des neuen Wetterschenkels
diese Maßnahmen sind Teil vorbenannten Innstandsetzungspositionen
-Die Farbgebung erfolgt nach Anbau an die Flügel und ist in den jewailigen Fensterpositionen inkludiert

4. Technische Daten

-Breite der Fensterflügel: 0,60-1,0 m
-Holzart: Eiche (Quercus robur oder Quercus petraea)
-Profil: bis 40/60 mm, an den Bestand angepasst
Menge: 12,000 Stk

**03.7 Entwässerung nachrüsten**
Einfräsen einer Entwässerungsnut in das untere Blendrahmenquerholz und analog in den
Kämpfer im unmittelbaren raumseitigen Anschluß an die äußere Falzwange, die seitlich bis direkt an die angrenzenden vertikalen Rahmenhölzer zu führen ist.
Die Wasserabführung ist nach außen über je 2 Stück
Ablaufröhrchen aus Edelstahl im unteren
Blendrahmenquerholz sowie im Kämpfer zu gewährleisten.

Abrechnung je Fenster (1-2 flg) = (1x Kämpfer 1x Blendrahmenquerholz)
Menge: 18,000 Stk

**03.8 Anschluss der Verblechung aufarbeiten**
Anschluss der Verblechung aufarbeiten
wie folgt:
- Anpassung an Blendrahmen,
- Aufarbeitung der Befestigung in den losen Bereichen
- Abdichtung der Bestandsverblechung an den Bauteilanschlüssen
-Vernaglung an gelösten Teilen
-Wölbungen ausgleichen und Dichtigkeit herstellen

inkl. aller Befestigungsmittel, Reinigung und  Entsorgung von Bauschutt
Menge: 20,000 m

**03.9 Einbauen von Dichtungen / Überschlagsdichtung**
Einbauen von Dichtungen an vorhandenen inneren Verbundflügeln von Holz-Verbundfenstern, inkl. Fräsarbeiten und Einbau der Dichtung.

Dichtungsart: Überschlagsdichtung, eingefräst
Farbe: braun o. weiss
Menge: 100,000 m

**03.10 Einbauen von Dichtungen / Schlauchdichtung Blendrahmen**
Einbauen von Dichtungen im Blendrahmen von Holz-Verbundfenstern, inkl. Fräsarbeiten und Einbau der Dichtung.

Dichtungsart: Schlauchdichtung Durchmesser: 6 mm
Farbe: braun o. weiss
Menge: 50,000 m

**03.11 Einbauen von Dichtungen / Schlauchdichtung Stulp**
Einbauen von Dichtungen an vorhandenen Fensterflügeln von Holz-Verbundfenstern im Bereich vom Stulp (Dichtung im Falz), inkl. Fräsarbeiten und Einbau der Dichtung.

Dichtungsart: Schlauchdichtung Durchmesser: 6 mm
Farbe: braun o. weiss
Menge: 50,000 m

**03.12 Instandsetzung von Holzfensterbänken**
Instandsetzung von Holzfensterbank im Innenbereich

-Gründliche Reinigung der Holzfensterbank von Verschmutzung
-Entfernen loser und nicht tragfähiger Altbeschichtungen bis auf einen geeigneten, tragfähigen Untergrund
-Ausbesserung offener Eckverbindungen, Rissbildungen sowie geringfügiger Holzschäden
-Mehrstufiges Schleifen der Oberflächen entsprechend den Anforderungen für Fensterbeschichtungen,
-inkl. permanenter Staubabsaugung es dürfen keine Stäube und Verschmutzungen in den Räumen auftreten

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

-Glanzgrad: matt
-Deckvermögen: Klasse 1

-Farbton: entsprechend dem vorhandenen Bestand (weiss oder brauntöne entsprechen vorgabe AG)

-Vorhandene Altbeschichtung: bleihaltig gemäß TRGS 505
die Mehraufwendungen die sich dadurch bei der Bearbeitung ergeben sind in den EP einzukalkulieren

-Breite: 20-30cm
-Holzart: Kiefer

-Einbauort: Erdgeschoß und 1. Obergeschoß
Menge: 15,000 m

**03.13 Lieferung und Einbau Holz-Verbundfenster OG Nord F3+F4**
Lieferung und fachgerechte Montage neuer Holz-Verbundfenster einschließlich
Demontage der vorhandenen Fenster
Abtransport und fachgerechte Entsorgung der Bestandsfenster
Alle zur vollständigen Herstellung der Leistung erforderlichen Materialien, Befestigungsmittel und Nebenleistungen sind im Einheitspreis enthalten.

Fensterart / Konstruktion
Holz-Verbundfenster in traditioneller Bauweise mit modernen Verbundbeschlägen (Bauart nach 1990)

Material
Holzart: nordische Kiefer, feinjährig, astfrei
Fensterkanteln: dreilagig, keilgezinkt, durchgehende Decklagen ohne Keilzinkung

Rahmen und Profile
Blendrahmen: 68 × 72 mm, 3-seitiger Doppelfalz
Unteres Blendrahmenquerholz mit Nut zur Aufnahme der Bestandsverblechung
Kämpfer: 68 × 72 mm, Profil entsprechend Bestandsfenster

Flügelrahmen:
Außenflügel ca. 36/45 mm
Innenflügel ca. 36/48 mm
Stulpbreite: außen ca. 112 mm, innen ca. 91 mm

Entwässerung / Lüftung
Entwässerungsnuten im unteren Blendrahmenquerholz und im Kämpfer
Wasserabführung über jeweils 2 Edelstahl-Ablaufröhrchen nach außen
Konstruktiv erforderliche Hinterlüftung des Scheibenzwischenraums ist sicherzustellen

Beschläge
Verbundfensterbänder und -kupplungen für Kompaktflügel
Fabrikat Gretsch-Unitas (GU tipp / topp) oder gleichwertig
Drehflügel mit Baskülverschluss
Kipp-Oberlicht mit verdeckter Falzschere (Putz- und Fangfunktion)
Aluminium-Kreuzgriff, F1 eloxiert

Verglasung
Außenflügel: MD-Glas, ca. 3 mm
Innenflügel: Floatglas, ca. 3 mm
Glaseinbau mit umlaufenden Glasfälzen und Kittfasen

Dichtungen
Umlaufende Falzdichtungen in beiden Blendrahmenebenen
Überschlagsdichtung im Stulp
Fabrikat Schlegel Q-LON oder gleichwertig
Farbe: braun

Oberfläche
Allseitig, einschließlich Kittfasen, deckend lackiert
Farbton: braun wie Bestand
Beschichtungssystem auf Alkydharzbasis
Fabrikat: Capalac Venti (Caparol) oder gleichwertig
Farbtonbemusterung durch AN zur Freigabe durch die Bauleitung.

Angebotenes Produkt:

 ...............................................

Montage
Einbau in Bestandsöffnung, inkl. aller Befestigungsmittel, Deckleisten und Anschlüsse
Fugenverfüllung mit organischer Stopfwolle (Hanf/Jute)
Bauschaum nicht zulässig

Positionsspezifische Eigenschaften:
-Fensterbreite: ca.84cm
-Fensterhöhe: ca.184cm

-Fensterkonstruktion:
2-flügelig, hochrechteckig
Oberer Kämpfer mit Kipp-Oberlicht
Unterer Flügel als nach innen öffnender Drehflügel ohne Dreh-Kipp-Funktion
Alle Flügel nach innen öffnend
Ausführung ohne Sprossen

-Einbauort: 1.Obergeschoss, Nordfassade
-Fensternummer:  OG Nord F3 114
  OG Nord F4 114
Menge: 2,000 Stk

**03.14 Zulage für Leinöanstrich auf Aussenflügeln + Blendrahmen**
Zulage zu vorbenannten Fensterpositionen 06.03.13 bei Ausführung mit dem folgenden Beschichtungssystem statt Alkydharzsystem:

Holzsichtige Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................
Menge: 2,000 Stk

**03.15 Lieferung und Einbau von Holzfensterbänken**
Massivholzfensterbank beschichtet
wie folgt herstellen, liefern und einbauen:
- neue Fensterbank
geschliffen, Vorderkante und Ecke gerundet, mit 2cm Überstand zu verputzter Mauerwerkswand einbauen.

alle notwendigen Befestigungsmittel, schräge Anschnitte, Abdichtungen und das vollflächige Untermörteln ist einzukalkulieren,

Dicke : ca. 30 mm
Breite : ca. 20-30 cm
Material: Fichte, Kiefer

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig

-Farbton: entsprechend dem vorhandenen Bestand (weiss oder brauntöne entsprechen vorgabe AG)

-Einbauort: Erdgeschoß und 1. Obergeschoß
Menge: 2,000 m

### Titel 04 Fenster 1. Obergeschoss

**04.1 Instandsetzung von Holz-Verbundfenstern ZG 1 Süd F1 - 116**
Instandsetzung von Holz-Verbundfenstern im Außenbereich

1. Instandsetzungsbeschreibung für in Pkt. 6 beschriebenen Fenstertyp
Ausbau und Transport Fensterflügel / Oberlichter in die Werkstatt zur fachgerechten Überarbeitung.

-Trennung der inneren und äußeren Verbundflügel
-Gründliche Reinigung der inneren und äußeren Verbundflügel, auch Altanstriche auf den Scheiben sind zu entfernen

Äussere Flügel:
-Ausglasen der vorhandenen Verglasung zur Wiederverwendung
-Entfernen der bestehenden Kittfasen und der Kittbetten aus den Glasfalzen
-Erneuerung der Beschichtung der äußeren Verbundflügel gemäß Abschnitt „Beschichtungsaufbau“
-Herstellung neuer Kittbetten, Wiedereinsetzen der Bestandsverglasung, Ausbilden neuer Kittfasen einschließlich Überarbeitung durch Anstrich

Innere Flügel:
-Ergänzung fehlender Kittstellen und Überarbeitung durch Anstrich
- lediglich als Revisionsanstrich/Ausbesserungsanstrich nach Erfordernis auf Basis des in Pkt. 3 beschriebenen Anstrichsystems (inkl. 1x Anschleifen, 1x Beschichtung)

-Wiederherstellung der Verbundkonstruktion unter Ausbildung eines umlaufenden Belüftungsspalts von ca. 1 mm mittels geeigneter Distanzscheiben
-Wiedereinbau der Fensterflügel
-Herstellung der ordnungsgemäßen Gang- und Schließfunktion
-Erforderliche Nacharbeiten wie Nachhobeln sowie Justieren der Beschläge
-Kontrolle der Dichtungen auf Funktion und Dichtheit

2. Blendrahmen
Erneuerung der Farbbeschichtung der Blendrahmenaussenflächen gemäß Abschnitt „Beschichtungsaufbau“
-Innenflächen sowie Falzbereiche erhalten lediglich einen Revisionsanstrich nach Erfordernis auf Basis des in Pkt. 3 beschriebenen Anstrichsystems

3. Beschichtungsaufbau
-Entfernen loser und nicht tragfähiger Altbeschichtungen bis auf einen geeigneten, tragfähigen Untergrund
-Ausbesserung offener Eckverbindungen, Rissbildungen sowie geringfügiger Holzschäden
-Mehrstufiges Schleifen der Oberflächen entsprechend den Anforderungen für Fensterbeschichtungen, einschließlich gründlicher Staubentfernung

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

4. Besondere Hinweise
Die Ausführungsvorgaben aus den Vorbemerkungen sind zu beachten und einzukalkulieren!

Der Austausch von Bauteilen, insbesondere von Wetterschenkeln, Sprossen oder vergleichbaren Fensterbestandteilen, ist nicht Bestandteil dieser Leistungsbeschreibung und wird gesondert vergütet.

5. Technische Daten
-Beschichtungsstoff: Kunstharzlack
-Glanzgrad: matt
-Deckvermögen: Klasse 1
-Farbton: braun, entsprechend dem vorhandenen Bestand
-Vorhandene Altbeschichtung: bleihaltig gemäß TRGS 505
die Mheraufwendungen die sich dadurch bei der Bearbeitung ergaben sind in den EP einzukalkulieren

6. Eigenschaften
-Fenstertyp: Verbundfenster
-Fensterbreite: 66cm
-Fensterhöhe: 122cm
-Holzart: Kiefer

-Fensterkonstruktion:
Einflügelig mit Kreuzsprosse
Dreh-Kipp

-Baujahr: 2. Hälfte des 20. Jh. (DDR-Zeit)
-Einbauort: Zwischengeschoß 1, Südfassade (R Z116, WC Treppenhaus)
-Fensternummer:  ZG 1 Süd F1 - 116
Menge: 1,000 Stk

**04.2 Instandsetzung von Holz-Verbundfenster OG West F1+F4 OG Ost F1 analog zu Pos. 06.04.01**
Instandsetzung von Holz-Verbundfenstern im Außenbereich analog zu Pos. 06.04.01 mit folgenden Eigenschaften

6. Eigenschaften
-Fenstertyp: Verbundfenster
-Fensterbreite: 180-236cm
-Fensterhöhe: 214cm
-Holzart: Kiefer
-Fensterkonstruktion:
Verbundfenster, annähernd quadratisch, 3-flüglig,
2 untere Drehflügel, 1 Kipp-Oberlicht,  oberer Kämpfer. Beide unteren Flügel mit Stulp (Mittelüberfälzung). Kippoberlicht mit Stulpimitation und Sprossen.Alle Flügel nach innen öffnend.

-Baujahr: 2. Hälfte des 20. Jh. (DDR-Zeit)
-Einbauort: 1. Obergeschoß, Westfassade
-Fensternummer:  OG West F1 109
  OG West F4 113
  OG Ost F1 113
Menge: 3,000 Stk

**04.3 Instandsetzung von Holz-Verbundfenster OG Nord F1+F2 analog zu Pos. 06.04.01**
Instandsetzung von Holz-Verbundfenstern im Außenbereich analog zu Pos. 06.04.01 mit folgenden Eigenschaften

6. Eigenschaften
-Fenstertyp: Verbundfenster
-Fensterbreite: 236cm
-Fensterhöhe: 212cm
-Holzart: Kiefer
-Fensterkonstruktion:
Verbundfenster, annähernd quadratisch, 6-flüglig,
3 untere Drehflügel, 3 Kipp-Oberlichter, Doppelkreuzstock mit oberem Kämpfer. Nur Oberlichter sprossiert. Alle Flügel nach innen öffnend.

-Baujahr: 2. Hälfte des 20. Jh. (DDR-Zeit)
-Einbauort: 1. Obergeschoß, Nordfassade
-Fensternummer:  OG Nord F1 113
  OG Nord F2 113
Menge: 2,000 Stk

**04.4 Instandsetzung von Holz-Verbundfenster OG West F2+F3 + Ost F5 analog zu Pos. 06.04.01**
Instandsetzung von Holz-Verbundfenstern im Außenbereich analog zu Pos. 06.04.01 mit folgenden Eigenschaften

6. Eigenschaften
-Fenstertyp: Verbundfenster
-Fensterbreite: 110-112cm
-Fensterhöhe: 184-186cm
-Holzart: Kiefer
-Fensterkonstruktion:
Verbundfenster, hochrechteckig, 3-flüglig,
2 untere Stulp-Drehflügel, 1 Kipp-Oberlicht,  oberer Kämpfer. Kippoberlicht.Alle Flügel nach innen öffnend.

-Baujahr: 2. Hälfte des 20. Jh. (DDR-Zeit)
-Einbauort: 1. Obergeschoß, Westfassade
-Fensternummer:  OG West F2 107
  OG West F3 111
  OG Ost F5 101a
Menge: 3,000 Stk

**04.5 Instandsetzung von Holz-Verbundfenster OG Süd F1+F2 analog zu Pos. 06.04.01**
Instandsetzung von Holz-Verbundfenstern im Außenbereich analog zu Pos. 06.04.01 mit folgenden Eigenschaften

6. Eigenschaften
-Fenstertyp: Verbundfenster
-Fensterbreite: 170cm
-Fensterhöhe: 214cm
-Holzart: Kiefer
-Fensterkonstruktion:
Verbundfenster, hochrechteckig, 3-flüglig,
2 untere Stulp-Drehflügel, 1 Kipp-Oberlicht,  oberer Kämpfer. Kippoberlicht mit Stulpimitation im Außen- und Innenflügel.Alle Flügel nach innen öffnend.

-Baujahr: 2. Hälfte des 20. Jh. (DDR-Zeit)
-Einbauort: 1. Obergeschoß, Südfassade
-Fensternummer:  OG Süd F1 104
  OG Süd F2 106
Menge: 2,000 Stk

**04.6 Instandsetzung von Holz-Verbundfenster OG Süd F3+F4+F5 analog zu Pos. 06.04.01**
Instandsetzung von Holz-Verbundfenstern im Außenbereich analog zu Pos. 06.04.01 mit folgenden Eigenschaften

6. Eigenschaften
-Fenstertyp: Verbundfenster
-Fensterbreite: 103-131cm
-Fensterhöhe: 214cm
-Holzart: Kiefer
-Fensterkonstruktion:
Verbundfenster, hochrechteckig, 3-flüglig,
2 untere Stulp-Drehflügel, 1 Kipp-Oberlicht,  oberer Kämpfer. Kippoberlicht mit 2 vertikalen Sprossen in äusserer Flügelebende.Alle Flügel nach innen öffnend.

-Baujahr: 2. Hälfte des 20. Jh. (DDR-Zeit)
-Einbauort: 1. Obergeschoß, Südfassade
-Fensternummer:  OG Süd F3 109
  OG Süd F4 109
  OG Süd F5 109
Menge: 3,000 Stk

**04.7 Instandsetzung von Holz-Kastenfenster OG Ost F3+F4**
Instandsetzung von Holz-Kastenfenster im Außenbereich

1. Instandsetzungsbeschreibung für in Pkt. 6 beschriebenen Fenstertyp
Ausbau und Transport äußere Fensterflügel / Oberlichter in die Werkstatt zur fachgerechten Überarbeitung.

-Gründliche Reinigung der inneren und äußeren Flügel, auch Altanstriche auf den Scheiben sind zu entfernen

Äussere Flügel:
-Ausglasen der vorhandenen Verglasung zur Wiederverwendung
-Entfernen der bestehenden Kittfasen und der Kittbetten aus den Glasfalzen
-Erneuerung der Beschichtung der äußeren Flügel gemäß Abschnitt „Beschichtungsaufbau“
-Herstellung neuer Kittbetten, Wiedereinsetzen der Bestandsverglasung, Ausbilden neuer Kittfasen einschließlich Überarbeitung durch Anstrich

Innere Flügel:
-Ergänzung fehlender Kittstellen und Überarbeitung durch Anstrich
- lediglich als Revisionsanstrich/Ausbesserungsanstrich nach Erfordernis auf Basis des in Pkt. 3 beschriebenen Anstrichsystems (inkl. 1x Anschleifen, 1x Beschichtung)

-Wiedereinbau der Fensterflügel
-Herstellung der ordnungsgemäßen Gang- und Schließfunktion
-Erforderliche Nacharbeiten wie Nachhobeln sowie Justieren der Beschläge
-Kontrolle der Dichtungen auf Funktion und Dichtheit

2. Blendrahmen
Erneuerung der Farbbeschichtung der Blendrahmenaussenflächen gemäß Abschnitt „Beschichtungsaufbau“
-Innenflächen sowie Falzbereiche erhalten lediglich einen Revisionsanstrich nach Erfordernis auf Basis des in Pkt. 3 beschriebenen Anstrichsystems

3. Beschichtungsaufbau
-Entfernen loser und nicht tragfähiger Altbeschichtungen bis auf einen geeigneten, tragfähigen Untergrund
-Ausbesserung offener Eckverbindungen, Rissbildungen sowie geringfügiger Holzschäden
-Behutsames  Schleifen der Oberflächen entsprechend denVorgaben des Restaurators und nach Anforderungen für Fensterbeschichtungen, einschließlich gründlicher Staubentfernung

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

4. Besondere Hinweise
Die Ausführungsvorgaben aus den Vorbemerkungen sind zu beachten und einzukalkulieren!

Der Austausch von Bauteilen, insbesondere von Wetterschenkeln, Sprossen oder vergleichbaren Fensterbestandteilen, ist nicht Bestandteil dieser Leistungsbeschreibung und wird gesondert vergütet.

5. Technische Daten
-Beschichtungsstoff: Kunstharzlack
-Glanzgrad: matt
-Deckvermögen: Klasse 1
-Farbton: grau-braun, entsprechend dem vorhandenen Bestand
-Vorhandene Altbeschichtung: bleihaltig gemäß TRGS 505
die Mheraufwendungen die sich dadurch bei der Bearbeitung ergaben sind in den EP einzukalkulieren

6. Eigenschaften
-Fenstertyp: Kastenfenster
-Fensterbreite: 192cm
-Fensterhöhe: 202cm
-Holzart: Eiche

-Fensterkonstruktion:
Kastenfenster, leicht hochrechteckig, außen und innen 3-flüglig, nur mit oberem Kämpfer in der äußeren Fensterebene. Inneres Oberlicht mit Falzanschlag für die unteren Drehflügel.
Jeweils 3 vertikale Sprossen im äußeren und inneren Oberlicht.
Jeweils 2 untere Stulp-Drehflügel. Kipp-Oberlicht am Außenfenster.
Inneres Oberlicht eingestellt und mit seitlichen Schubriegeln arretiert.
Alle Flügel nach innen öffnend.

-Baujahr: 1902/03
-Einbauort: 1. Obergeschoß, Ostfassade
-Fensternummer:  OG Ost F3 115
  OG Ost F4 115
Menge: 2,000 Stk

**04.8 Zulage für Leinöanstrich auf Aussenflügeln + Blendrahmen**
Zulage zu vorbenannten Fensterpositionen 06.04.01-06.04.07 bei Ausführung der Aussenflügel und des Blendrahmens mit dem folgenden Beschichtungssystem statt Alkydharzsystem:

(Untergrundvorbereitung wie Hauptposition)

Holzsichtige Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................
Menge: 1,000 Psch

**04.9 Erneuerung von Wetterschenkeln an Fensterflügeln**
1. Leistungsumfang

-Erneuerung von Wetterschenkeln an Fensterflügeln, einschließlich Ausbau des alten Wetterschenkels durch Herausfräsen und Einleimen des neuen Bauteils
-Entsorgung des entfernten Materials
-Ausladung des Wetterschenkels bis max. 60 mm
-Montage im zurückgesetzten Falz der Flügelhöhe unter Beachtung der Vorgabe: keine bewitterten Leimfugen
-Ausbildung einer Abtropf-Kehlnut auf der Unterseite des Wetterschenkels
--Anstrich gemäß Pkt. 3 Beschichtungssystem der Aussenflügel

2. Vorbereitende Arbeiten

-Das Entfernen der Gläser oberhalb des Wetterschenkels
-Reinigung der Glasfalze vor Wiedereinglasung
diese Maßnahmen sind Teil vorbenannten Instandsetzungspositionen

3. Abschlussarbeiten

-Wiedereinsetzen der Gläser nach fachgerechtem Einbau des neuen Wetterschenkels
diese Maßnahmen sind Teil vorbenannten Innstandsetzungspositionen
-Die Farbgebung erfolgt nach Anbau an die Flügel und ist in den jewailigen Fensterpositionen inkludiert

4. Technische Daten

-Breite der Fensterflügel: 0,60-1,0 m
-Holzart: Eiche (Quercus robur oder Quercus petraea)
-Profil: bis 40/60 mm, an den Bestand angepasst
Menge: 18,000 Stk

**04.10 Entwässerung nachrüsten**
Einfräsen einer Entwässerungsnut in das untere Blendrahmenquerholz und analog in den
Kämpfer im unmittelbaren raumseitigen Anschluß an die äußere Falzwange, die seitlich bis direkt an die angrenzenden vertikalen Rahmenhölzer zu führen ist.
Die Wasserabführung ist nach außen über je 2 Stück
Ablaufröhrchen aus Edelstahl im unteren
Blendrahmenquerholz sowie im Kämpfer zu gewährleisten.

Abrechnung je Fenster (1-2 flg) = (1x Kämpfer 1x Blendrahmenquerholz)
Menge: 20,000 Stk

**04.11 Anschluss der Verblechung aufarbeiten**
Anschluss der Verblechung aufarbeiten
wie folgt:
- Anpassung an Blendrahmen,
- Aufarbeitung der Befestigung in den losen Bereichen
- Abdichtung der Bestandsverblechung an den Bauteilanschlüssen
-Vernaglung an gelösten Teilen
-Wölbungen ausgleichen und Dichtigkeit herstellen

inkl. aller Befestigungsmittel, Reinigung und  Entsorgung von Bauschutt
Menge: 20,000 m

**04.12 Einbauen von Dichtungen / Überschlagsdichtung**
Einbauen von Dichtungen an vorhandenen inneren Verbundflügeln von Holz-Verbundfenstern, inkl. Fräsarbeiten und Einbau der Dichtung.

Dichtungsart: Überschlagsdichtung, eingefräst
Farbe: braun o. weiss
Menge: 100,000 m

**04.13 Einbauen von Dichtungen / Schlauchdichtung Beldrahmen**
Einbauen von Dichtungen im Blendrahmen von Holz-Verbundfenstern, inkl. Fräsarbeiten (im eingebauten zustand) und Einbau der Dichtung.

Dichtungsart: Schlauchdichtung Durchmesser: 6 mm
Farbe: braun o. weiss
Menge: 50,000 m

**04.14 Einbauen von Dichtungen / Schlauchdichtung Stulp**
Einbauen von Dichtungen an vorhandenen Fensterflügeln von Holz-Verbundfenstern im Bereich vom Stulp (Dichtung im Falz), inkl. Fräsarbeiten und Einbau der Dichtung.

Dichtungsart: Schlauchdichtung Durchmesser: 6 mm
Farbe: braun o. weiss
Menge: 50,000 m

**04.15 Instandsetzung von Holzfensterbänken**
Instandsetzung von Holzfensterbank im Innenbereich

-Gründliche Reinigung der Holzfensterbank von Verschmutzung
-Entfernen loser und nicht tragfähiger Altbeschichtungen bis auf einen geeigneten, tragfähigen Untergrund
-Ausbesserung offener Eckverbindungen, Rissbildungen sowie geringfügiger Holzschäden
-Mehrstufiges Schleifen der Oberflächen entsprechend den Anforderungen für Fensterbeschichtungen,
-inkl. permanenter Staubabsaugung es dürfen keine Stäube und Verschmutzungen in den Räumen auftreten

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
Farbtonbemusterung durch AN zur Freigabe durch die

Angebotenes Produkt:

 ...............................................

-Glanzgrad: matt
-Deckvermögen: Klasse 1

-Farbton: entsprechend dem vorhandenen Bestand (weiss oder brauntöne entsprechen vorgabe AG)

-Vorhandene Altbeschichtung: bleihaltig gemäß TRGS 505
die Mehraufwendungen die sich dadurch bei der Bearbeitung ergeben sind in den EP einzukalkulieren

-Breite: 20-30cm
-Holzart: Kiefer

-Einbauort: Erdgeschoß und 1. Obergeschoß
Menge: 15,000 m

**04.16 Lieferung und Einbau Holz-Verbundfenster OG Nord F3+F4**
Lieferung und fachgerechte Montage neuer Holz-Verbundfenster einschließlich
Demontage der vorhandenen Fenster
Abtransport und fachgerechte Entsorgung der Bestandsfenster
Alle zur vollständigen Herstellung der Leistung erforderlichen Materialien, Befestigungsmittel und Nebenleistungen sind im Einheitspreis enthalten.

Fensterart / Konstruktion
Holz-Verbundfenster in traditioneller Bauweise mit modernen Verbundbeschlägen (Bauart nach 1990)

Material
Holzart: nordische Kiefer, feinjährig, astfrei
Fensterkanteln: dreilagig, keilgezinkt, durchgehende Decklagen ohne Keilzinkung

Rahmen und Profile
Blendrahmen: 68 × 72 mm, 3-seitiger Doppelfalz
Unteres Blendrahmenquerholz mit Nut zur Aufnahme der Bestandsverblechung
Kämpfer: 68 × 72 mm, Profil entsprechend Bestandsfenster

Flügelrahmen:
Außenflügel ca. 36/45 mm
Innenflügel ca. 36/48 mm
Stulpbreite: außen ca. 112 mm, innen ca. 91 mm

Entwässerung / Lüftung
Entwässerungsnuten im unteren Blendrahmenquerholz und im Kämpfer
Wasserabführung über jeweils 2 Edelstahl-Ablaufröhrchen nach außen
Konstruktiv erforderliche Hinterlüftung des Scheibenzwischenraums ist sicherzustellen

Beschläge
Verbundfensterbänder und -kupplungen für Kompaktflügel
Fabrikat Gretsch-Unitas (GU tipp / topp) oder gleichwertig
Drehflügel mit Baskülverschluss
Kipp-Oberlicht mit verdeckter Falzschere (Putz- und Fangfunktion)
Aluminium-Kreuzgriff, F1 eloxiert

Verglasung
Außenflügel: MD-Glas, ca. 3 mm
Innenflügel: Floatglas, ca. 3 mm
Glaseinbau mit umlaufenden Glasfälzen und Kittfasen

Dichtungen
Umlaufende Falzdichtungen in beiden Blendrahmenebenen
Überschlagsdichtung im Stulp
Fabrikat Schlegel Q-LON oder gleichwertig
Farbe: braun

Oberfläche
Allseitig, einschließlich Kittfasen, deckend lackiert
Farbton: braun wie Bestand
Beschichtungssystem auf Alkydharzbasis
Fabrikat: Capalac Venti (Caparol) oder gleichwertig
Farbtonbemusterung durch AN zur Freigabe durch die Bauleitung.

Angebotenes Produkt:

 ...............................................

Montage
Einbau in Bestandsöffnung, inkl. aller Befestigungsmittel, Deckleisten und Anschlüsse
Fugenverfüllung mit organischer Stopfwolle (Hanf/Jute)
Bauschaum nicht zulässig

Positionsspezifische Eigenschaften:
-Fensterbreite: ca.84cm
-Fensterhöhe: ca.184cm

-Fensterkonstruktion:
2-flügelig, hochrechteckig
Oberer Kämpfer mit Kipp-Oberlicht
Unterer Flügel als nach innen öffnender Drehflügel ohne Dreh-Kipp-Funktion
Alle Flügel nach innen öffnend
Ausführung ohne Sprossen

-Einbauort: 1.Obergeschoss, Nordfassade
-Fensternummer:  OG Nord F3 114
  OG Nord F4 114
Menge: 2,000 Stk

**04.17 Lieferung und Einbau Holz-Verbundfenster OG Ost F2 analog zu Pos. 06.04.15**
Lieferung und Einbau von Holz-Verbundfenstern analog zu Pos. 06.04.15 mit folgenden positionsspezifischen Eigenschaften:

-Fensterbreite: 112cm
-Fensterhöhe: 184cm

-Fensterkonstruktion:
hochrechteckig, 3-flüglig,
2 untere Stulp-Drehflügel, 1 Kipp-Oberlicht,  oberer Kämpfer. Kippoberlicht. Alle Flügel nach innen öffnend.

Unterer Drehflügel außen und innen, nach innen öffnend. Alle Oberlichter eingestellt und eingerieben.

Alle Flügel nach innen öffnend.

-Baujahr: Anfang 2. Hälfte des 20. Jh
-Einbauort: 1. Obergeschoß, Ostfassade
-Fensternummer:  OG Ost F2 114
Menge: 1,000 Stk

**04.18 Zulage für Leinöanstrich auf Aussenflügeln + Blendrahmen**
Zulage zu vorbenannten Fensterpositionen 06.04.16+17 bei Ausführung mit dem folgenden Beschichtungssystem statt Alkydharzsystem:

Holzsichtige Flächen mit Kreidezeit-Grundieröl vorbehandeln. Nach 30 Minuten Einwirkzeit ganzflächig abwischen.

Grundierung mindestens 1 Tag trocknen lassen.

Zwischenanstrich der gesamten Fensteroberfläche mit Kreidezeit-Standölfarbe "halbfett" (pigmentiert).

Schlußanstrich mit Kreidezeit-Standölfarbe "vollfett"

Kittfasen und die Kanten von Kittbetten sind nach vorheriger Instandsetzung (Pos. 5. Ausführungsbeschreibung) analog der Holzoberfläche zu streichen.

Wie oben beschrieben
- 1-2x Voranstrich mit Grundieröl
- Zwischenanstrich mit Standölfarbe halbfett
- Deckanstrich mit Standölfarbe vollfett

Farbtonbereich: heller Farbton, genaue Festlegung nach Bemusterung

Angebotenes Fabrikat:  .....................
Menge: 3,000 Stk

**04.19 Lieferung und Einbau von Holzfensterbänken**
Massivholzfensterbank beschichtet
wie folgt herstellen, liefern und einbauen:
- neue Fensterbank
geschliffen, Vorderkante und Ecke gerundet, mit 2cm Überstand zu verputzter Mauerwerkswand einbauen.

alle notwendigen Befestigungsmittel, schräge Anschnitte, Abdichtungen und das vollflächige Untermörteln ist einzukalkulieren,

Dicke : ca. 30 mm
Breite : ca. 20-30 cm
Material: Fichte, Kiefer

-Beschichtungssystem auf Alkydharzbasis
-Aufbringen einer Grundbeschichtung
-Aufbringen einer Zwischenbeschichtung
-Aufbringen einer Schlussbeschichtung

Fabrikat:
1 bis 2 mal mit SIKKENS Rubbol BL satin farbig
(wasserverdünnbarer Seidenglanzlack) streichen.
oder:
1 bis 2 mal mit SIKKENS Rubbol Ventura Satin
(seidenglänzender Kunstharzlack) streichen.
oder:
1 bis 2 mal mit SIKKENS Rubbol Satura (seidenglänzender Urethan-Alkydharzlack) streichen.

oder gleichwertig
-Farbton: entsprechend dem vorhandenen Bestand (weiss oder brauntöne entsprechen vorgabe AG)
-Einbauort: Erdgeschoß und 1. Obergeschoß
Menge: 3,000 m
